# Schlosserarbeiten
Angebotsaufforderung (GAEB 90, DA83)
Währung: EUR

## Zusätzlicher Text
AUFTRAGGEBER:  Covivio Immobilien SE
  c/o Covivio Immobilien GmbH
  Pariser Straße 39/40
  10707 Berlin

BAUVORHABEN:  Torgauer Str. 10 / Gotenstr. 24
  10829 Berlin

GEWERK:  Schlosserarbeiten

Beschreibung des Bauvorhabens

Energetische Sanierung Fassade und Balkone durch WDVS, sowie Erneuerung
sämtlicher Fensteranlagen,
Elektrosteigestrangsanierung, Dachsanierung der Steildach- und
Flachdachflächen

Standort

Der Standort befindet sich im Berliner Ortsteil Schöneberg.

Termin

Ausführung:  ab 15.07.2025 - 31.08.2025

Bauzeitenübersicht

Gewerk  START  ENDE

Gerüstbau Aufbau  03.03.25  30.03.25
Fenster  17.03.25  31.08.25
WDVS  07.04.25  31.10.25
Dach  01.05.25  31.10.25
TRH  15.11.25  31.12.25
Gerüst Abbau  01.12.25  31.12.25
ELT - Steigestrang  01.06.25  31.10.25
Außenanlage  01.02.26  30.04.26
Kellerdeckendämmung  01.09.25  30.11.24

## Zusätzlicher Text
Baustelleneinrichtung

Das Einrichten und Räumen der Baustelle sowie das Vorhalten der nicht
vom Auftraggeber gestellten Baustelleneinrichtung für sämtliche in der
Leistungsbeschreibung aufgeführten Leistungen ist, sofern nicht in
gesonderter Position ausgeschrieben, in die Einheitspreise
einzukalkulieren.
Innerhalb der Baustelleneinrichtung werden durch den Auftraggeber zur
Verfügung gestellt:
 - Baustromanschluss
 - Bauwasseranschluss
Zwischenlagerkosten werden nicht gesondert vergütet. Alle zur Montage
und Transport notwendigen Hebezeuge und sonstige
Hilfsmittel sind Eigenleistung des AN und sind einzukalkulieren.

Die Baustelleneinrichtung wird auf dem eigenen öffentlichen Straßenland
eingerichtet.

Beabsichtigter Sanierungs- und Modernisierungsumfang

Es wird eine energetische Sanierung der Fassade und Balkone durch WDVS,
sowie Erneuerung sämtlicher Fensteranlagen, eine
Elektrosteigestrangsanierung, eine Dachsanierung der Steildach- und
Flachdachflächen, eine Treppenhaussanierung, Anbringung einer
Kellerdeckendämmung, Umbau der Außenanlagen durchgeführt.

Allgemeines

Auf der Baustelle gilt Alkohol- und Rauchverbot. Vor Angebotsabgabe wird
von AG eine Besichtigung des Baubereiches durch den AN vorausgesetzt.
Die maßliche Bestandserfassung vor Ausführung der Leistungen ist
einzukalkulieren. Das Protokoll ist an die Bauleitung vor Baubeginn zu
übergeben. Der Auftragnehmer hat mit Angebotsabgabe einen Fachbauleiter
schriftlich zu benennen, der als Entscheidungsbefugter eingesetzt wird.
Dieser hat, wenn Arbeiten des Auftragnehmers ausgeführt werden, vor Ort
anwesend und der deutschen Sprache in Wort und Schrift mächtig zu sein.
Er hat in die unmittelbar auszuführenden Arbeiten einzuweisen und alle
erforderlichen Belehrungen zum Arbeitsschutz nachweislich vor Beginn der
Arbeiten durchzuführen.

Der Auftragnehmer ist verpflichtet, Tagesberichte zu führen, die
wöchentlich der örtlichen Bauleitung vorgelegt werden.

Brandschutz / Sicherheit

Während der Bauarbeiten ist der Brandschutz zu gewährleisten. Zur
Vermeidung von Brandentstehungen durch Baumaßnahmen sind die
einschlägigen Sicherheitsregeln und Unfallverhütungsvorschriften
konsequent einzuhalten.

Das Rauchen auf dem Gerüst ist untersagt.

Bitte sichern Sie Ihr Material täglich vor Diebstahl. Den Anweisungen
und Festlegungen des Koordinators für Sicherheit- und Gesundheitsschutz
ist Folge leisten.

Baustellenreinigung

Die Baustelle und das Gerüst ist stets sauber und beräumt zu halten. Auf
dem Gerüst dürfen sich keine ungesicherten Malereimer befinden.
Beräumungen und Säuberungsarbeiten sind dabei ohne Aufforderung täglich
bzw. nach Bedarf durchzuführen.
Für diese Nebenleistungen erfolgt keine gesonderte Vergütung. Sollten
diese Arbeiten auch nach den Aufforderungen des Bauherrn bzw. der
Bauleitung nicht im gewünschten Umfang erfolgen, so ist der AG
berechtigt, Dritte mit der Beräumung bzw. Säuberung zu beauftragen und
die dabei entstehenden Kosten dem AN in Rechnung zu stellen. Anfallende
Kosten für Abtransport und Beseitigung von nicht mehr einzelnen Firmen
zuzuordnendem Bauschutt sind von allen am Bau beteiligten Firmen
anteilsgleich (auf die Brutto-Schlussrechnungssumme bezogen) zu tragen.
Besondere Entsorgungs- und Deponiekosten für die Beseitigung von
Sonderabfällen sind - sofern nicht anders benannt - in die jeweiligen
Einheitspreise einzukalkulieren.

Bauablauf

Für die Arbeiten ist entsprechend dem erforderlichen Zeitaufwand und der
zur Verfügung stehenden Bauzeit eine ausreichende Personalstärke an
Arbeitskräften erforderlich. Mit Abgabe des Angebotes bestätigt der
Bieter, dass eine ausreichende Personalstärke zur Verfügung steht.
Trocknungszeiten, Verarbeitungstemperaturen sind entsprechend den
Technischen Merkblättern des Herstellers dringend zu beachten und zu
dokumentieren.

Firmenangehörige

Der Auftragnehmer hat sicherzustellen, dass seine auf der Baustelle
eingesetzten Arbeitnehmer sich jederzeit als Firmenangehörige ausweisen
können. Der Auftraggeber behält sich vor, durch seinen bevollmächtigten
Vertreter Stichproben zur Einhaltung dieser Maßnahmen auf der Baustelle
durchzuführen. Subunternehmen sind schriftlich anzuzeigen und können nur
nach Zustimmung durch den Bauherren eingesetzt werden.

Der Auftragnehmer hat dafür Sorge zu tragen, dass während der Ausführung
seiner Leistungen immer mindestens ein fließend deutsch sprechender
Mitarbeiter seiner Firma auf der Baustelle anwesend ist.

Zu den auf der Baustelle vorzuhaltenden Ausführungsunterlagen zählt
neben den Ausführungsplänen auch eine Ausfertigung dieser
Leistungsbeschreibung.

Aufmass

Maßgebend für die Abrechnung ist das nach Fertigstellung aller Arbeiten
gemeinsam mit Ihnen und unserer Bauleitung zu nehmende Aufmass.

Leistung

Die Wohnungsgesellschaften behalten sich das Recht vor, einzelne
Positionen aus dem Auftragsumfang herauszunehmen, ohne das hierfür
Kosten geltend gemacht werden können oder eine Änderung der
Einheitspreise anderer Positionen erfolgt. Der Arbeitsumfang bestimmt
sich ausschließlich nach dem Text unserer Bestellung und
etwaig schriftlich erteilten Nachbestellungen.
Lieferungen und Leistungen, denen keine schriftliche Bestellung zu
Grunde liegt, werden von uns nicht abgerechnet.
Für Änderungen aufgrund behördlicher Auflagen oder die von uns gewünscht
werden, sind auf der Basis des Hauptangebotes entsprechende
Ergänzungsangebote einzureichen.
Wesentliche Veränderungen im Leistungsumfang sind uns rechtzeitig durch
ein schriftliches Nachtragsangebot zu melden. Dies gilt für zusätzliche,
im Leistungsverzeichnis nicht enthaltene Arbeiten, aber auch bei
Massenerhöhungen.

Bedingungen für die Entsorgung von Abfällen

Der Leistungserbringer ist verpflichtet, die bei uns anfallenden Abfälle
ordnungsgemäß und sofort zu entsorgen.  Zu diesem Zweck hat er die
einschlägigen Gesetze, Verordnungen und sonstigen öffentlich-rechtlichen
Vorschriften einzuhalten. Der Leistungserbringer sichert zu und führt
auf unser Verlangen den Nachweis, dass er die behördliche Einsammlungs-
oder Beförderungsgenehmigung nach dem Abfallgesetz hat. Das Erlöschen
dieser Genehmigung ist uns unverzüglich schriftlich mitzuteilen. Die
Erklärung des Betreibers der Abfallentsorgungsanlage über die Übernähme
der Abfälle ist vor der Beförderung vorzulegen. Mit Übernahme der
Abfälle durch den Leistungserbringer gehen Eigentum, Gefahr,
Verkehrssicherungs-pflicht und öffentlich-rechtliche Verantwortung auf
diesen über.
Die Beförderung hat auf direktem Fahrweg ohne Unterbrechung,
Zwischenlagerung und Umladung auf andere Transportmittel zu erfolgen.
Der Leistungserbringer hat die behördlich geforderten Begleitscheine mit
sich zu fuhren und ihre Quittierung durch den Betreiber der
Abfallentsorgungsanlage herbeizuführen. Sind solche Begleitscheine nicht
erforderlich, hat er uns eine Übernahmebestätigung durch den Betreiber
der Abfallentsorgungsanlage unverzüglich vorzulegen.
Der Leistungserbringer hat uns jede Störung in der ordnungsgemäßen
Abfallentsorgung sofort zu melden.  Die Behebung der Störung hat -
abgesehen von unaufschiebbaren Eilfällen - im Benehmen mit uns zu
erfolgen. Davon unberührt bleibt die volle Verant-wortlichkeit des
Leistungserbringers für die ordnungsgemäße Entsorgung der Abfälle.
Wir können Prüfungen zur Feststellung durchführen, ob der
Leistungserbringer seinen Pflichten nachgekommen ist. Hierzu können wir
zum Beispiel Einsicht nehmen in die vom Leistungserbringer nach
öffentlich-rechtlichen Vorschriften zu führenden Nachweisbücher und in
den Genehmigungsbescheid der angefahrenen Abfallentsorgungsanlage,
dessen Vorlage der Leistungserbringer zu bewirken hat.
Der Leistungserbringer'hat zur Abdeckung aller - sowohl seiner als auch
unserer - sich aus der Abfallbeseitigung ergebenden Haftungsrisiken
unter Einschluß des Gewässerschäden -Haftungsrisikos auf seine Kosten
eine Haftpflichtversicherung in ausreichender Höhe für Personen-, Sach-
und Vermögensschäden abzuschließen und uns den Abschluß auf Verlangen
nachzuweisen.  Diese Regelung läßt die Haftung des Leistungserbringers
unberührt.
Die in diesen Bedingungen festgelegten Pflichten hat der
Leistungserbringer jedem Dritten aufzuerlegen, dessen er sich zur
Erfüllung dieser Pflichten bedient.

Umweltschutz

Das Schmutzwasser, welches durch die Reinigung der Fassade und im
Treppenhaus anfällt, ist als Sondermüll zu entsorgen. Bäume neben dem
Baubereich sind mit einem Baumschutz zu versehen.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a) Augenscheinliche Überprüfung aller im Untergrund eingesetzten
Geländer-, Gitterstützen und sonstige Verankerungen auf fachgerechte
Überarbeitbarkeit.

b) Erschwernisse durch Vorhandensein von Regenfallrohren oder sonstigen
Leitungen werden nicht vergütet.

c) Säuberung des Untergrundes von Staub und Verschmutzung sowie von lose
sitzenden Putz- und Betonteilen durch Trocken - Reinigung.

d) Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e) Das farbige Absetzen eines Bauteils sowie das Absetzen und
Beschneiden von Fenster- und Türfaschen, Bändern, Gesimsen, Nuten und
Sockelflächen.

f) Das Einholen der Genehmigungen für Strassen- und
Bürgersteigabsperrungen, bzw. für die Nutzung von Nachbargrundstücken.

g) Schutz der in Benutzung genommenen öffentlichen Verkehrsflächen oder
anderer Einrichtungen und Vorleistungen anderer Unternehmer vor
Beschädigung sowie Beseitigung der Schäden oder Übernahme der Kosten
hierfür.

h) Übernahme der Gebühren für die Benutzung von öffentlichen
Verkehrsflächen oder  Nachbargrundstücken.

i) Notwendige Maßnahmen zum Schutz von Dächern, Rinnen, Fallrohren,
Blechen, Fugenbändern, Fußböden, Geländern, Stahlzargen, Fenstern,
Türen, Beschlägen und sonstigen Bauteilen vor Verunreinigungen und
Beschädigungen durch die Putzarbeiten, einschl. der erforderlichen
Stoffe oder Schutzanstriche für Verblendungen, Gesimse, Sohlbänke,
eloxierte Teile u.ä. sowie die spätere Beseitigung.

j) Die Kosten für Aufenthalts- und Lagerräume.

k) Das Wiederherstellen der durch die eigenen Arbeiten beschädigten
Grünanlagen (durch Anlieferungen, Lagerflächen etc.)

l) Das Herstellen von bis zu 0,50 m² grossen mobilen Musterflächen nach
Vorauswahl vorliegender Farbvorschläge.

## Schlosserarbeiten
Datum: 06.06.25

### Bereich 1 Baustelleneinrichtung

#### Abschnitt 1.1 Baustelleneinrichtung

**1.1.10 Geräte und Werkzeuge liefern, vorhalten und entfernen**
Einrichten, Vorhalten, Unterhalten und Räumen der
Baustelle für die im nachfolgenen Leistungsverzeichnis
beschriebenen Arbeiten.

Die Baustelleneinrichtung beinhaltet insbesondere
alle erforderlichen Bauzäune sowie Absperrungen
zur Verkehrssicherung, Förder- und Transportanlagen,
Geräte, Werkzeuge, Mannschaftsunterkünfte,
Lagerräume, Zufahrten, Toiletten, Wasser- und
E-Zuleitungen zu den Verbraucherstellen, Schutz
vor Unfallgefahren, Witterungseinflüssen sowie
Diebstahl von Arbeitsgerät.
Vorhaltezeit: für die dauer der Arbeiten
Menge: 1,000 psch

### Bereich 2 Metallbau- und Schlosserarbeiten

#### Abschnitt 2.1 Abbruch

**2.1.10 Dach-Terrassengeländer, Stahl, ausbauen**
*** Bedarfsposition ohne GB
Demontage der Geländer der Dach-Terrassen aus Flach-
oder
Rundstahl, in allen Teilen
ausbauen und zerlegen, inkl..der
Verankerungen, inkl. Abtransport und fachgerechte
Entsorgung der demontierten Bauteile.
Höhe : 600 mm

Leistungsort: Dachterrassen
Menge: 18,000 lfm

**2.1.20 Absturzsicherung Fenster ausbauen**
Demontage der Absturzsicherung Fenster im 5.OG aus
Flach- oder
Rundstahl, in allen Teilen
ausbauen und zerlegen, inkl..der
Verankerungen, inkl. Abtransport und fachgerechte
Entsorgung der demontierten Bauteile.
LxB : 1,20x1,20 mm

Leistungsort: 5.OG, Fassade
Menge: 3,000 Stck

#### Abschnitt 2.2 Metallbau- und Schlosserarbeiten

**2.2.10 Technische Bearbeitung, Statik**
*** Bedarfsposition ohne GB
Technische Bearbeitung sowie Statik für den gesamten
Umfang der Ausschreibung Schlosserarbeiten.
Der Auftraggeber hat die technische Bearbeitung
für die Montagepläne, Werkstatt- und Detailpläne, ggfs.
ergänzende statische Nachweise sowie die
Montagezustände
zu erbringen. Die Bearbeitung umfasst:
- sämtliche Stahlkonstruktionen
- Montagestöße
- Verbindungsmittel
Menge: 1,000 psch

**2.2.20 Blumenkastenhalterung**
Blumenkästenhalterung aus Flachstahl 25x5 mm
feuerverzinkt mit
Fußgummi zwischen BrüstungsBlech (Balkon) und Kasten

Form: Flachstahl, 25x5
Material: S 235 JR
Befestigungsuntergrund: Mauerwerk, Balkone innenseitig
Breite: ca. 200 mm
Höhe: ca. 200 mm
Rohrabmessung: 40 x 40mm
Halterung: Flachstahl, 25x10 und gemäß den baulichen
Gegebenheiten
Farbe: anthrazit nach Wahl des AG und nach örtlichen
Gegebenheiten.
Menge: 90,000 lfm

**2.2.30 Blumenkastenhalterung, Zulage pulverbeschichtet**
Zulage für Blumenkastenhalterung der Vorposition aus
feuerverzinktem Stahl, Zulage für werkseitige
Pulverbeschichtung
Fabrton: anthrazit nach Wahl des AG und nach örtlichen
Gegebenheiten.
Menge: 90,000 lfm

**2.2.40 Blumenkastenhalterung, Zulage Eckverbindung**
Menge: 34,000 Stck

**2.2.50 Absturzsicherung-Brüstungsstange**
Absturzsicherung-Brüstungsstange Feuerverzinkt
herstellen und montieren.

Form: Rechteckrohr,  40x20, Wandstärke mind. 2mm
Material: S 235 JR
Befestigungsuntergrund: Mauerwerk, Laibung
Länge: von ca. 300 - 1200 mm (entsprechend der
Fensterbreite)
efestigung: mit Konsolen und gemäß den baulichen
Gegebenheiten, Dämmung max 60mm, mit zugelassenen
Dübeln oder Konsolen, statisch nachweisbar
Farbe: anthrazit nach Wahl des AG und nach örtlichen
Gegebenheiten.
Menge: 114,000 lfm

**2.2.60 Absturzsicherung, Zulage pulverbeschichtet**
Zulage für Absturzsicherung der Vorposition aus
feuerverzinktem Stahl, Zulage für werkseitige
Pulverbeschichtung
Fabrton: anthrazit nach Wahl des AG und nach örtlichen
Gegebenheiten.
Menge: 114,000 lfm

**2.2.70 Sichtschutzwand aus Stahl, mit Glaseinlage auf Balkone**
Lieferung und Montage einer feststehenden
Sichtschutzwand mit Glaseinlage an Fenstern.

Rahmen:
Form: Rahmensystem aus Rahmenmaterial S235 JR
Rahmenmaterial:  S 235 JR
Befestigungsuntergrund Rahmen: Mauerwerk, Fassade und
Balkonboden und -brüstung
LxB unten: ca. 1800-2000 x 1000 mm (entsprechend der
Balkontiefe) und ab Brüstungshöhe verjüngend zulaufen
(Breite oben 600 mm)
Befestigung: mit Konsolen und gemäß den baulichen
Gegebenheiten, Dämmung max 160mm, mit zugelassenen
Dübeln oder Konsolen, statisch nachweisbar
Farbe: anthrazit nach Wahl des AG und nach örtlichen
Gegebenheiten.

Glaseinlage:
Form: rechteckig, passend zum Rahmen
Glasmaterial: VSG als Klarglas
Glaslagerung: linienförmig oder punktförmig mit
zugelassenen Haltern im Rahmen
Menge: 10,000 Stck

**2.2.80 Sichtschutzwand, Zulage pulverbeschichtet**
Sichtschutzwand, Zulage pulverbeschichtet
Zulage für Sichtschutzwand der Vorposition aus
feuerverzinktem Stahl, Zulage für werkseitige
Pulverbeschichtung
Farbe: anthrazit nach Wahl des AG und nach örtlichen
Gegebenheiten.
Menge: 10,000 Stck

**2.2.90 Absturzsicherungsgeländer-Stahl mit Glaseinlage**
Lieferung und Montage einer feststehenden
Absturzsicherung mit Glaseinlage an Fenstern.

Rahmen:
Form: Rahmensystem aus Rahmenmaterial S235 JR
Rahmenmaterial:  S 235 JR
Befestigungsuntergrund Rahmen: Mauerwerk, Fassade
LxB: 1200 x 1200 mm (entsprechend der Fensterbreite)
Befestigung: mit Konsolen und gemäß den baulichen
Gegebenheiten, Dämmung max 160mm, mit zugelassenen
Dübeln oder Konsolen, statisch nachweisbar
Farbe: anthrazit nach Wahl des AG und nach örtlichen
Gegebenheiten.

Glaseinlage:
Form: rechteckig, passend zum Rahmen
Glasmaterial: VSG als Klarglas
Glaslagerung: punktförmig mit zugelassenen Haltern im
Rahmen
Menge: 3,000 Stck

**2.2.100 Sichtschutzwand, Zulage pulverbeschichtet**
Absturzsicherungsgeländer-Stah, Zulage
pulverbeschichtet
Zulage der Vorposition aus feuerverzinktem Stahl,
Zulage für werkseitige
Pulverbeschichtung
Fabrton: anthrazit nach Wahl des AG und nach örtlichen
Gegebenheiten.
Menge: 3,000 Stck

**2.2.110 Bemusterung je Position**
Menge: 4,000 Stck

### Bereich 4 Stundenlohnarbeiten

#### Abschnitt 4.1 Stundenlohnarbeiten

**4.1.10 Stundensatz Fachwerker**
Lohnstunden für unvorhergesehene Arbeiten, die nur
nach Absprache gegen Nachweis zur Ausführung kommen:
Fachwerker
Menge: 10,000 Std

**4.1.20 Stundensatz Helfer**
Lohnstunden für unvorhergesehene Arbeiten, die nur
nach Absprache gegen Nachweis zur Ausführung kommen:
Helfer
Menge: 20,000 Std

USt %: 19,00
